# Mottelerstr. 22
Angebotsaufforderung (GAEB DA XML 3.2, DA83)
Projekt: 010126
Währung: EUR
Erstellt mit: GXML Toolbox V3.3 R20230829, iTWO_64 V24.0.454, 18.12.2025

## 01 Balkone, WDVS, KDD
Datum: 18.12.2025

*Hinweis: Angaben zum Bauvorhaben*
OBJEKTORT:  Mottelerstraße 22
  04155 Leipzig

GEWERK:  Dämm- und Fassadenarbeiten inkl.
  Gerüstarbeiten

LEISTUNG:  Herstellung WDV-System

Geplanter Beginn:  April / Mai 2026
Geplante Fertigstellung: Juni 2026

Wichtiger Hinweis zur Bauausführung:

Das Gebäude soll hofseitig mit 8 cm Mineralwolle gedämmt werden. Im Anschluss wird ein Balkonstrang neu errichtet.
Das Objekt steht unter Denkmalschutz, Auflagen müssen eingehalten werden.

Ein vorheriger Besichtigungstermin wird empfohlen und kann mit der Bauleitung Herrn Jäger, 0151 58 05 21 70 telefonisch vereinbart werden.

*Hinweis*
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
*Hinweis: A) ALLGEMEINE VORBEMERKUNGEN*
A) ALLGEMEINE VORBEMERKUNGEN

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),

2. die sich anschließenden ““Allgemeine technische Vorbemerkungen““ (B),

3. die sich anschließenden ““Besondere technische Vorbemerkungen““ (für dieses Gewerk) (C),

4. die ““Zusätzliche Vertragsbedingungen für die Ausführung von Bauleistungen Z-VOB/B““,

5. Baustellenordnung der Covivio Immobilien GmbH in der jeweils gültigen Fassung.

Mit erhalt der Bestellung erklärt der Auftragnehmer, dass von ihm sämtliche gesetzlichen, behördlichen und berufgenossenschaftlichen Auflagen erfüllt werden, die zur Ausführung der Leistungen erforderlich sind.

Es dürfen nur solche Materialien verwendet werden, über die der Auftragnehmer das uneingeschränkte Eigentumsrecht besitzt und die vollkommen frei von Rechten Dri00tter sind.

Für die Ausführung der Arbeiten ist Fachpersonal in ausreichender Zahl einzusetzen.

Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Möbel und sonstiges Mietereigentum, Bodenflächen und angrenzende Bauteile etc. im Bereich der auszuführenden Arbeiten sind durch Folie, evtl. Schaltafeln oder Ähnliches zu schützen.

A3) PREISE

Soweit und sobald Überschreitungen absehbar sind, ist hierüber der Abteilung Einkauf des AG ein schriftliches Angebot einzureichen und eine gesonderte Vereinbarung zu treffen.

In den Einheitspreisen sind sämtliche Kosten, wie Lohn-, Material- und Nebenkosten enthalten, insbesondere auch:

1) Koordination / Terminabsprache(n) mit dem(den) Mieter(n) / Kundenbetreuer(n) / Bauleiter(n)

2) sämtliche Fahrt- und Transportkosten,

3) sämtliche tariflichen Zulagen wie z.B. Schmutz- und Staubzulagen, Zulagen für ekelerregende

Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.

Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VORBEMERKUNGEN*
B)  ALLGEMEINE TECHNISCHE VORBEMERKUNGEN
  =======================================================
B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung

z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: Putz- u. Stuckarbeiten, Wärmedämmsysteme*
2  BESONDERER TEIL  -  Putz- und Stuckarbeiten, Wärmedämmsysteme

2.1  Geltungsbereich und Ausführungsgrundlage

Der sachliche Geltungsbereich ergibt sich aus ATV/DIN 18350 - Putz- und Stuckarbeiten.

Die technische Ausführung ergibt sich aus den genannten wie aus den im Folgenden aufgeführten Regelwerken.

Ergänzend zu den in VOB, Teil C aufgeführten Normen gelten:
DIN 4102  -  Brandverhalten von Baustoffen und Bauteilen

Zu beachtende Technische Regeln:
Merkblätter Bundesausschuss Farbe und Sachwertschutz (BFS):
BFS Merkblatt 9  -  Beschichtung auf Außenputze
BFS Merkblatt 19  -  Risse in Außenputzen - Beschichtungen und Armierung
BFS Merkblatt 20.1  -  Beurteilung des Untergrundes für Putzarbeiten: Maßnahmen zur Beseitigung von Schäden
BFS Merkblatt 26  -  Farbveränderung von Beschichtungen im Außenbereich

Merkblattsammlung für Ausbau und Fassade des Deutschen Stuckgewerbebundes

Lehmbau Regeln des Dachverbandes Lehm e.V.:
Die Lehmbau Regeln, Begriffe - Baustoffe - Bauteile

Merkblätter des Bundesverbands der Gipsindustrie e.V. Industriegruppe Baugipse:
-  Verputzen von Fensteranschlussfolien
-  Putzoberflächen im Innenbereich
-  Dünnlagenputz im Innenbereich
-  Gipsputze und gipshaltige Putze auf Beton
-  Haftbrücken für Gipsputze und gipshaltige Putze

Merkblätter des Industrieverbands WerkMörtel e.V. (IWM):
IWM Merkblatt  -  Außenputz auf Ziegelmauerwerk
IWM Merkblatt  -  Egalisationsanstriche auf Edelputzen
IWM Merkblatt  -  Einbau und Verputzen von extrudierten Polystyrol-Hartschaumstoffplatten
IWM Merkblatt  -  Strukturierte Putzoberflächen - Visuelle Anforderungen
IWM Merkblatt  -  Wärmedämmputzsysteme auf Ziegelmauerwerk

Merkblätter der Wissenschaftlich-Technischen Arbeitsgemeinschaft für Bauwerkserhaltung und Denkmalpflege WTA e.V.
WTA-Merkblatt 2-4-94/D  -  Beurteilung und Instandsetzung gerissener Putze an Fassaden
WTA-Merkblatt 2-7-01/D  -  Kalkputze in der Denkmalpflege
WTA-Merkblatt 2-9-04/D  -  Sanierputzsysteme

IVD-Merkblätter des Industrieverbandes Dichtstoffe e.V.:
Nr. 4:  -  Abdichten von Fugen im Hochbau mit aufzuklebenden Elastomer-Fugenbändern

Bundesverband Porenbeton:
Porenbetonbericht 7  -  Oberflächenbehandlung - Putze, Beschichtungen, Bekleidungen

Ziegelelement-Merkblätter der Arbeitsgemeinschaft Ziegelelementbau e.V. und Güteschutz Ziegelmontagebau e.V.:
Außenputz auf Ziegelwandelementen - Merkblatt für die fachgerechte Planung und Ausführung

Soweit in der Leistungsbeschreibung auf Technische Spezifikationen, z. B. nationale Normen, mit denen Europäische Normen umgesetzt werden, europäische technische Zulassungen, gemeinsame technische Spezifikationen, internationale Normen, Bezug genommen wird, werden auch ohne den ausdrücklichen Zusatz: "oder gleichwertig", immer gleichwertige Technische Spezifikationen in Bezug genommen.

2.1.a  Geltungsbereich und Ausführungsgrundlage - WDVS

Der sachliche Geltungsbereich ergibt sich aus ATV/DIN 18345 - Wärmedämm-Verbundsysteme.

Ergänzend sind folgende ATV zu berücksichtigen:
DIN 18451  -  Gerüstbauarbeiten

Ergänzend zu den in VOB, Teil C aufgeführten Normen gelten:
DIN 4102  -  Brandverhalten von Baustoffen und Bauteilen
DIN 18540  -  Abdichten von Außenwandfugen im Hochbau mit Fugendichtstoffen
DIN V 18599  -  Wärmedämm-Verbundsysteme; Begriffe, Allgemeine Angaben

Zu beachtende Technische Regeln:
Merkblätter des jeweiligen Wärmedämm-Verbundsystem-Herstellers

Merkblattsammlung für Ausbau und Fassade des Deutschen Stuckgewerbebundes
TRGS 519  -  Asbest - Abbruch-, Sanierungs- oder Instandhaltungsarbeiten

Merkblätter Bundesausschuss Farbe und Sachwertschutz (BFS):
BFS Merkblatt 21  -  Technische Richtlinien für die Planung und Verarbeitung von Wärmedämm-Verbundsystemen

Merkblätter des Industrieverbandes WerkMörtel e.V. (IWM):
Merkblatt WDVS im Sockel- und im erdberührten Bereich

2.2  Angaben zu Stoffen und Bauteilen

Die Verarbeitungsrichtlinien der Werkmörtelhersteller müssen eingehalten werden, auf Verlangen ist dem Auftraggeber Einsicht in diese zu gewähren.

Die Zulassung des Wärmedämm-Verbundsystems muss auf der Baustelle vorliegen. Dem Auftraggeber oder Bauleiter ist auf Verlangen Einsicht in diese zu gewähren.

Die Anlieferung aller Stoffe und Bauteile des Wärmedämm-Verbundsystems muss in der Originalverpackung erfolgen.

2.3  Angaben zur Ausführung

2.3.1  Allgemeines

Ist der Auftragnehmer mit der Verkehrssicherung der Baustelle beauftragt, so gehört dazu auch die laufende Kontrolle der Sicherungseinrichtungen. Die zeitlichen Abstände der Kontrollen richten sich nach den örtlichen Gegebenheiten.

Säulen von Schwenkarmaufzügen dürfen nicht zwischen Balkonen oder Kragplatten eingespannt werden; beim Einspannen in Mauerwerksöffnungen sind diese vor Beschädigungen zu schützen, nach Möglichkeit sind Fensterwinkel zu verwenden.

Alle Stellen, an denen Risse im Putzgrund sichtbar sind oder wo Risse erwartet werden müssen, sind vor Beginn der Arbeiten mit dem Auftraggeber zu besichtigen und festzulegen. Die erforderlichen Maßnahmen zur Vermeidung von Rissen sind mit dem Auftraggeber abzusprechen und deren Vergütung zu regeln. Das gilt besonders für Stoßstellen unterschiedlicher Materialien (Mauerwerk, Beton, Dämmmaterial) als Putzgrund und dabei vor allem an unterschiedlichen Bauteilen (z. B. Decke/Unterzug). Putzträger über Holzfachwerk sollen keine Verbindung mit dem Holzwerk haben.

Fehlstellen, zu tiefe oder zu breite Fugen sind mit besonderen Maßnahmen auszugleichen; sie dürfen nicht im Zusammenhang mit der ersten Putzlage ausgeglichen werden. Ebenso dürfen mit Mörtel geschlossene Fugen und Aussparungen auf keinen Fall "nass-in-nass" überputzt werden.

Fenster, Fensterstöcke, Türen, Türfutter, Türrahmen, Türzargen, Verglasungen, Sichtbeton-Bauteile, angrenzende Bauteile sind abzukleben. Klebebänder dürfen die Beschichtungen der Fensterrahmen und Türzargen nicht angreifen und müssen sich rückstandsfrei entfernen lassen.

Das Klammern, die Verwendung von Reißzwecken oder ähnlichen Befestigungsmitteln, die die abzudeckende Oberfläche verletzen oder Rost verursachen, ist ausdrücklich untersagt. Bei Nichtbeachtung gehen auch Folgeschäden zu Lasten des Auftragnehmers.

Eingebaute Teile, die durch Mörtel verschmutzt werden, sind sofort ohne Beschädigung zu reinigen.

Vor Einputzen von Metallteilen ist die Materialverträglichkeit zu beachten; ungeschützte Stahlteile dürfen nicht mit gipshaltigem Putz, Aluminiumteile nicht mit Kalk- oder Zementputz in Berührung kommen. Kontakte von Kupfer und frischem Mörtel sind zu vermeiden.

Bei verkleideten Gerüsten ist bei entsprechender Wetterlage auf Zugerscheinungen durch die "Kaminwirkung" zu achten; bei Erfordernis ist für eine vorübergehende Öffnung von Fassadengerüstverkleidungen zu sorgen. Diese Maßnahmen dienen der Nachbehandlung des Wärmedämm-Verbundsystems und sind Nebenleistungen.

Wenn der Auftragnehmer störende Regenfallrohre demontiert, müssen zur Vermeidung des Eindringens von Wasser in den Baukörper provisorische Regenwasserableitungen angebracht werden, damit das Regenwasser an geeigneter Stelle abfließen kann. Wenn Regenfallrohre bereits durch andere Unternehmer demontiert worden sind oder noch nicht eingebaut waren und keine provisorischen Regenwasserableitungen vorhanden sind, muss der Auftragnehmer mit der Bauleitung, deren Anbringung klären, wenn der dazu erforderliche Aufwand das einfache Anstellen von Kunststoffrohren oder dgl. übersteigt.

Beschädigungen an Dampfsperr- oder Dampfbremsschichten oder an luftdichten Schichten sind, wenn diese Schichten zum Leistungsumfang des Auftragnehmers zählen, vor dem Abdecken mit nachfolgenden Bauteilen dauerhaft und materialgerecht zu schließen; wenn diese Schichten zum Leistungsumfang eines anderen Auftragnehmers zählen, ist mit der Bauleitung zu klären, wer die Schäden beseitigen soll. In beiden Fällen ist vor dem Abdecken mit nachfolgenden Bauteilen der Bauleitung die Überprüfung der Schadensbehebung zu ermöglichen.

2.3.2  Innenputz

Sofern bei der Beschreibung der Leistung nichts anderes angegeben ist, sind die Oberflächen von Innenputzen in der Qualitätsstufe Q 3 nach DIN V 18550 und dem Merkblatt Putzoberflächen im Innenbereich auszuführen.

Für Flächen mit Oberflächen in den Qualitätsstufen Q3 und Q4 gelten die Grenzwerte für Ebenheitsabweichungen nach Tabelle 3 Zeile 7 DIN 18202.

Höhenbezugspunkte (Meterrisse) dürfen nicht überputzt werden und sind ggf. auszusparen, sofern nicht spezielle, überputzbare Markierungsplaketten vorhanden sind.

Alle Elektrodosen, Auslässe und später freizulegenden Einbauteile sind zu kennzeichnen oder es ist zu veranlassen, dass sie vor dem Putzen gekennzeichnet werden. Sie sind nach dem Putzen freizulegen; die Dosen sind sauber anzuarbeiten und von Mörtel zu reinigen.

Wandputz im Innenbereich darf keine unmittelbare Verbindung zu Treppenläufen und Treppenpodesten haben, wenn Maßnahmen zum Trittschallschutz vorgesehen sind.

Fensterbänke, Rohre, Einbauten u. dgl. sind so einzuputzen, dass am Putz keine Schäden durch thermische Längenänderungen entstehen können.

Innenputz ist bis auf die Rohdecke zu führen, Mörtelreste sind unbedingt von der Rohdecke vor der Erhärtung zu entfernen.

Soll Glättputz an Fertigteildecken angebracht werden (Dicke ca. 5 mm) sind die Fugen mit einem Fugenband zu überbrücken; das ggf. vorher erforderliche Ausfugen der Deckenplatten wird davon nicht berührt.
Dünnputz (bis 3 mm) eignet sich grundsätzlich nicht als Deckenputz.

Bei Abnahme der Putzarbeiten sind die geputzten Räume besenrein zu übergeben.

Ist eine Bauaustrocknung mit Trockengeräten vorgeschrieben bzw. im Leistungsverzeichnis enthalten, so ist bis auf den vorgegebenen Sollwert zu trocknen. Zum Nachweis ist ein Hygrometer aufzustellen.

2.3.3  Außenputz

Beim Reinigen von Fassaden durch Strahlen mit Wasser sind ggf. Vorsorgemaßnahmen zu treffen, dass durch Fugen oder Putzrisse kein Wasser in die Umfassungswände eindringt. Das gilt in besonderem Maße für verdecktes Holzfachwerk.

Bei schadstoffhaltigen Zusätzen bei Nassreinigung sind die Gerüstlagen mit Folie so abzudecken, dass das Wasser über eine Rinne in einen Sammelbehälter geleitet wird.

Außenputz ist möglichst bei bedeckter Witterung anzubringen. Anderenfalls ist durch Abhängen der Gerüste mit Folie o. ä. ein ausreichender Schutz gegen Sonneneinstrahlung zu gewährleisten. Analog ist der Schutz gegen Schlagregen sowie Austrocknung durch Wind  sicherzustellen.

Bei verkleideten Gerüsten ist bei entsprechender Wetterlage auf Zugerscheinungen durch die "Kaminwirkung" zu achten; bei Erfordernis ist für eine vorübergehende Öffnung von Fassadengerüstverkleidungen zu sorgen. Diese Maßnahmen dienen der Nachbehandlung des Außenputzes und sind Nebenleistungen.

Bei Außenputz ist auf eine ausreichende Trocknung der einzelnen Lagen zu achten. Die Trockenzeit ist im Normfall mit einem Tag pro mm Schichtdicke anzunehmen.

Sockelputzunterkanten sind gerade und ohne anhaftenden Restmörtel auszubilden.

Soll Kellermauerwerk aus porösem Ziegelmauerwerk im Außenbereich geputzt werden, sind die Ziegel mit zementgebundenen elastischen Dichtungsschlämmen zu grundieren.

Rahmen, Gewände, Fachwerkteile u. ä. aus Metall oder Holz dürfen keine kraftschlüssige Verbindung mit dem Putz haben, sie sind zumindest durch Kellenschnitt zu trennen.

Auf gleichmäßige Färbung und Oberflächenausbildung des Außenputzes ist zu achten. Das gilt besonders im Bereich der Gerüstlagen, wo auf einwandfreie Übergänge und gleichmäßige Schichtdicke zu achten ist. Flecken und Ansätze im Außenputz gelten als wesentlicher Mangel.

Risse im Außenputz mit einer Breite von mehr als 0,2 mm gelten als Mangel.

Geglättete und mit Kellen strukturierte Oberflächen sind mit rostfreiem Werkzeug auszuführen.

Ausblühungen müssen vor dem Putzen trocken abgebürstet werden, wobei keine Metallbürste verwendet werden darf; das Mauerwerk muss dazu ausgetrocknet sein.

2.3.4  Lehmputz, Putz auf Lehmwänden

Lehmsteinwände dürfen erst geputzt werden, wenn das Schwinden beendet ist, nicht jedoch vor Ablauf von zwei Monaten nach Fertigstellung.

Vor dem Putzen sind Lehmwände aufzurauen und leicht anzufeuchten.

Putzmörtel muss für Lehmwände nach Werksvorschrift geeignet sein.

2.3.5  Sanierputz

Bei der Sanierung von salz- oder feuchtegeschädigtem Putz ist auch der anscheinend einwandfreie Putz im Umkreis bzw. Abstand von ca. 1 m bis auf das Mauerwerk zu lösen und die Mauerwerksfugen bis ca. 2 cm Tiefe auszukratzen. Das gelöste Material ist sofort zu entfernen und zu entsorgen.

Bei Erneuerung von Außenputz über Holzfachwerk ist unmittelbar nach Entfernen des Altputzes ein Schlagregenschutz anzubringen.

Sanierputze im Sinne der Ausschreibung müssen eine hohe Wasserdampfdurchlässigkeit und eine geringe kapillare Wasseraufnahme aufweisen.

Es sind nur werksgemischte Markenerzeugnisse zur Anwendung zugelassen.

Der normale Auftrag besteht aus Spritzbewurf, Grundputz und Sanierputz. Einlagige, vom Hersteller empfohlene Aufträge sind nur nach Genehmigung und Vorlage der Herstellerrichtlinien möglich.

Alle Putzschichten müssen von einem Mörtelhersteller geliefert werden

Die Materialkennwerte, insbesondere Luftporengehalt des Frischmörtels, Wasserdampfdiffusionswiderstand, kapillare Wasseraufnahme, Porosität des fertigen Putzes sowie die Festigkeitswerte müssen vom Hersteller angegeben werden können. Sie sollen den Anforderungen an Sanierputze nach den Richtlinien der Wissenschaftlich-Technischen Arbeitsgemeinschaft Bauwerkserhaltung und Denkmalpflege (WTA-Merkblätter) entsprechen.

Für "Sanierputze nach WTA" dürfen nur Produkte angeboten werden, die einer Fremdüberwachung unterliegen.

Es sind grundsätzlich hydraulisch abbindende Systeme zu verwenden.

Anfallender Schutt ist täglich zu beseitigen.

Die diffusionsäquivalente Luftschichtdicke jeder einzelnen Deckschicht muss kleiner als 0,2 m sein.

Werden bei Vorbereitungsarbeiten unbeschriebene bzw. unerwartete Verhältnisse angetroffen (z.B. Pilzmyzelien im Mauerwerk, konzentrierte Ansammlungen auskristallisierter oder amorpher Salze), ist die Bauleitung unverzüglich zu verständigen und eine Entscheidung abzuwarten.

Das Aufheizen von Räumen zum Zweck der Trocknung ist untersagt. Zugluft ist zu vermeiden.

Wird in der Ausschreibung der Grad der Salzbelastung qualitativ und quantitativ nicht näher beschrieben, sind folgende Werte dem Systemaufbau zugrunde zu legen bezogen auf die Masse:
geringe Salzbelastung  :  0,15 - 0,4 %
mittlere Salzbelastung  :  0,4 - 1,0 %
hohe Salzbelastung  :  über 1,0 %
Die Werte gelten für Belastung durch Chloride, Sulfate und Nitrate. Besteht die Salzbelastung überwiegend aus Nitraten, ist die Einstufung eine Stufe höher anzunehmen.

2.3.6  Zusätzliche Angaben für Wärmedämm-Verbundsysteme

Die Verarbeitungsrichtlinien des Wärmedämm-Verbundsystem-Herstellers müssen eingehalten werden, auf Verlangen ist dem Auftraggeber Einsicht in diese zu gewähren.

Die Mindestverarbeitungstemperaturen der Materialien dürfen in keinem Fall unterschritten werden. Bei Verklebungs- und Beschichtungsarbeiten darf die Temperatur der Außenluft, der Untergründe und der Materialien bis zur vollständigen Durchhärtung nicht unter + 5 Grad Celsius liegen, sofern die Herstellervorschriften nicht andere Grenzwerte vorschreiben.

Ist vor Beginn der Ausführung des Wärmedämm-Verbundsystems der Innenputz noch nicht fertig gestellt und ausgetrocknet, sind mit der Bauleitung geeignete Maßnahmen zur Schadensvermeidung in der Außenwand und in dem Wärmedämm-Verbundsystem durch nach außen diffundierende Feuchtigkeit abzusprechen.

Bei Wärmedämm-Verbundsystemen mit Dämmung aus Polystyrol über einer Dicke von 10 cm sind die Sturzbereiche über Öffnungen mit Brandabschottungen zu versehen. Wenn in den Leistungstexten keine besondere Ausführung vorgeschrieben wird, kann der Auftragnehmer die Ausführung dieser Sturzbereiche im Rahmen der nach jeweiliger Zulassung möglichen Ausführungsarten selber wählen.

Armierungsgewebe muss glatt (faltenfrei) und mittig eingebaut werden. Über Ecken von Öffnungen ist es diagonal anzuordnen. Überlappungen des Gewebes sollen mindestens 100 mm betragen, Überdeckungen beim Anschluss an andere Bauteile ca. 300 mm. Es ist beim Übergang zu anderen Stoffen (z.B. Dämmung der Deckenauflager, Rollladenkästen) grundsätzlich einzubauen.

Metallprofile, z.B. Sockelprofile, sind, wenn der Untergrund nicht aus dämmendem Material wie Porenbeton, Hochloch-Leichtziegel oder dgl. sondern z.B. aus Kalksandstein oder Beton besteht, thermisch durch Unterlegen von Streifen aus geeignetem Dämmstoff, z.B. extrudiertem Polystyrol-Hartschaum, zu trennen.

Rahmen, Gewände, Fensterbänke u. ä. dürfen keine kraftschlüssige Verbindung mit dem Putz haben, sie sind durch geeignete Maßnahmen, z.B. entsprechende An- und Abschlussprofile, Kompribänder und dgl. zu trennen. Dabei ist darauf zu achten, dass die Anschlüsse alle zu erwartenden Bewegungen, insbesondere die thermischen Längenänderungen, aufnehmen können, ohne dass Schäden im Wärmedämm-Verbundsystem auftreten. Es ist außerdem dafür Sorge zu tragen, dass diese Anschlüsse dauerhaft gegen das Eindringen von Wasser abgedichtet sind. Dabei ist nicht nur auf die Vermeidung des Eindringens von Niederschlägen zu achten, sondern auch dafür zu sorgen, dass keine kalte Außenluft durch Anschlussfugen, z.B. unter Fensterbänken, an Sockelabschlussprofilen und dgl., z.B. durch Einlegen von Kompribändern, hinter das Wärmedämm-Verbundsystem gelangen kann.

Hohlräume zwischen Bauteilen und dem Wärmedämm-Verbundsystem, z.B. unter Fensterbänken, sind mit Dämmstoff zu füllen.

Fugenabdichtungen z.B. von Anschlüssen an Blendrahmen von Fenstern und Türen müssen einen geringeren Dampfdurchlasswiderstand (sd-Wert) besitzen als die entsprechenden raumseitigen Abdichtungen. Im Zweifel sind diese rechtzeitig vor der Ausführung mit der Bauleitung abzustimmen.

Bei der Verwendung von Kompribändern sind die Verarbeitungsvorschriften der betreffenden Hersteller zu beachten. Insbesondere ist auf Abstimmung der Bandbreite und -dicke auf die Fugenabmessungen zu achten.

Bewegungsfugen des Bauwerks sind, sofern in den Leistungstexten nicht eine andere Ausführung vorgeschrieben wird, im Wärmedämm-Verbundsystem mit Dehnfugenprofilen herzustellen.

Farbtonstufen des Oberputzes/der Schlussbeschichtung:
altweiß:  -  Farben mit einer geringfügigen Brechung durch unbunte Pigmente
leicht getönt:  -  Farben mit Volltonanteil bis 12 %
mittel getönt:  -  Farben mit Volltonanteil über 12 % bis 50 %
satt getönt:  -  Farben mit Volltonanteil über 50 % bis 90 %
Vollton:  -  Farben mit Volltonanteil über 90 %

2.4  Preisinhalte
(Vgl. auch Nr. 2.3.4 Sanierputz)

Ergänzend zu Nr. 4.1 DIN 18350 und DIN 18345 gelten als Nebenleistung:

-  Das Sichern der Außenhaut gegen die Einwirkung normaler Witterungseinflüsse wie Regen, Sonneneinstrahlung und Wind.
-  Kellenschnitte im Zusammenhang mit Anschlüssen gemäß Nr. 4.1.6 DIN 18 350.
-  Das Einputzen der ausgeschriebenen Putzprofile, Eckschutzschienen und Einputzleisten.
-  Das Sichern von Wandbekleidungen gegen Verschmutzung durch Spritzwasser von den Gerüsten.
-  Das Hinterfüllen von ausgeschriebenen Fugen, das Reinigen, Vorbehandeln und das Begradigen der Ränder ggf. durch Abkleben.
-  Das Weiterrücken fahrbarer Gerüste im Zuge des Arbeitsfortschritts für eigene und fremde Gerüste als Nebenleistung, sofern das ohne Auf- und Abbau und lediglich durch erneute Abstützung möglich und zulässig ist.
-  Das Sichern des Wärmedämm-Verbundsystems und des Oberputzes/der Beschichtung gegen die Einwirkung normaler Witterungseinflüsse wie Regen, Sonneneinstrahlung und Wind.
-  Das Weiterrücken fahrbarer Gerüste im Zuge des Arbeitsfortschritts für eigene und fremde Gerüste als Nebenleistung, sofern das ohne Auf- und Abbau und lediglich durch erneute Abstützung möglich und zulässig ist.

Bei Sanierputzen ist in den Preis der Hauptposition einzurechnen:
--  Freilegen loser Mauerwerksfugen bis 2 cm Tiefe
--  Mechanische Reinigung des Mauerwerks
--  Aufbringen eines Haftmittels (nur wenn vom Hersteller empfohlen)
--  Nachbehandlung des Putzes gemäß Herstellervorschrift einzurechnen

2.5  Abrechnungshinweise

Die zum Vermeiden kraftschlüssiger Verbindungen zwischen dem Wärmedämm-Verbundsystem und Bauteilen wie Fensterbänken und dgl. erforderliche Trennung einschließlich der Abdichtung dieser Übergänge ist in die Kosten für den Einbau der betreffenden Bauteile einzurechnen und wird nicht gesondert abgerechnet. Das Gleiche gilt für das Verfüllen von Hohlräumen zwischen Bauteilen und Wärmedämm-Verbundsystem mit Dämmstoff.

2.6  Sonstige Angaben zur Bauausführung

Sofern bei der Beschreibung der Leistung nicht anderes angegeben ist, ist als durch Nachfolgegewerke aufzubringende Schlussbeschichtung von Wand- bzw. Deckenflächen vorgesehen: []

Der Auftragnehmer hat dafür Sorge zu tragen, dass während der Ausführung seiner Leistungen immer mindestens ein fließend deutsch sprechender Mitarbeiter seiner Firma auf der Baustelle anwesend ist.

Zu den auf der Baustelle vorzuhaltenden Ausführungsunterlagen zählt neben den Ausführungsplänen auch eine Ausfertigung der Leistungsbeschreibung.

Die Ausführungszeichnungen können vor der Angebotsabgabe nach vorheriger Terminabsprache eingesehen werden.

2.7  Besondere Angaben zur Baustelle

2.8  Besondere Nutzungsanforderungen

### Bereich 1 Baustelleneinrichtung / Abbruch

#### Abschnitt 1.1 Baustelleneinrichtung

*Hinweis*
Die Sondernutzung inkl. Verkehrssicherung und mobilem WC ist nach Fertigstellung der Arbeiten bis zum Ende des gesamten Bauvorhabens weiter vorzuhalten.

**1.1.10 Baustelleneinrichtung/ -räumung**
*** Pauschalposition
Geräte, Werkzeuge und sonstige Betriebsmittel, die zur
Durchführung der Arbeiten erforderlich sind, auf die
Baustelle bringen und aufbauen. Vorhaltekosten der
Baustelleneinrichtung sowie der benötigten Maschinen
sind in dieser Position einzurechnen. Nach Abschluss
der Arbeiten sind alle Geräte, Werkzeuge und sonstige
Betriebsmittel und Werkstoffreste wieder abzubauen bzw.
abzufahren/zu entsorgen. Die in Anspruch genommenen
Flächen sind sauber zu hinterlassen.
Menge: 1,000 psch

**1.1.20 Beantragung Sondernutzungserlaubnis**
*** Pauschalposition
Beantragung aller erforderlichen Genehmigung beim
Straßenverkehrs- und Ordnungsamt zu Errichtung einer
Baustelleneinrichtung im öffentlichen Raum während der Bauphase.
Menge: 1,000 psch

**1.1.30 Einrichtung Halteverbotszone**
*** Pauschalposition
mind. 3 volle Tage vor Beginn der Sperrung aufstellen, einschließlich Dokumentation
Menge: 1,000 psch

**1.1.40 Verkehrssicherungseinrichtung**
*** Pauschalposition
für Kleinbaustellen (Containerstellung, Baustelleneinrichtung) zur Baustelle transportieren, aufbauen und nach
Beendigung der Arbeiten wieder abbauen und beräumen
Menge: 1,000 psch

**1.1.50 Vorhaltung Verkehrssicherung pro Woche**
Menge: 18,000 Wo

**1.1.60 Bautoilette mit Waschplatz**
Bautoilette mit Waschplatz zur Miete,
Vorhaltezeit 4 Wochen
inkl. regelmäßger Entleerung und Reinigung
Menge: 1,000 Stk

**1.1.70 Vorhaltung Bautoilette**
je weitere Woche
Menge: 14,000 StWo

**1.1.80 Bauwasseranschluss herstellen und vorhalten**
Bauwasseranschluss herstellen und vorhalten
für die gesamte Bauzeit; inkl. Grundgebühr.
Im Heizraum befindet sich ein Wasseranschluss
Menge: 1,000 Stk

**1.1.90 Geschlossenen Bauzaun errichten, vorhalten, abbauen**
Geschlossenen Bauzaun errichten und über die gesamte Zeit
vorhalten; nach Bauende abbauen. Höhe 2m.
Für Materialsicherung auf dem Hof und Absperrung des Grüstes vor unbefugtem Betreten.
Menge: 30,000 m

#### Abschnitt 1.2 Abbruch

**1.2.10 Betonfensterbänke fassadenbündig abstemmen**
- inkl. Verblechung
- inkl. Schutz im Rüstungsbereich vor Herunterfallen mit OSB oder verlgeichbaren Plattenwerkstoff
- inkl. Aufnehmen, Transport von der Rüstung zum Container und Entsorgen des anfallenden Abbruchmaterials

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Menge: 50,000 m

**1.2.20 Fensterleibungsputz entfernen**
Fensterleibungsputz an allen zu dämmenden Flächen bis aufs Mauerwerk entfernen und fachgerecht entsorgen.
Für Anbringung einer Leibungsdämmung.

Leibungstiefe: bis 20 cm
Menge: 200,000 m

**1.2.30 Abbruch und Entsorgung Sockelverblechung**
inkl. Transport und fachgerechter Entsorgung

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Menge: 25,000 m

### Bereich 2 Gerüst

#### Abschnitt 2.1 Gerüst

**2.1.10 Fassadengerüst Lastklasse 3, Breitenklasse W 09**
Auf-, Um- und Abbau eines vollflächigen Fassadengerüsts als
Arbeitsgerüst nach DIN EN 12811-1,
sowie den geltenden Sicherheitsvorschriften.
Gerüstklasse: 3, Nutzgewicht 200 kg/m2
Gerüstbreite: 0,90 m
Gerüstlagen: alle 2,0 m
Ausführungsart: Stahlrohrgerüst
Tragsystem: Standgerüst
Aussenliegende Etagenleitern: mind. 2 je Fassadenseite
Einrichtungen zur Materialbeförderung,
zusätzliche Schutzmaßnahmen
sowie Erschwernisse aufgrund der
örtlichen Situation sind einzurechnen.
Ankerhülsen beim Abrüsten mit
geeigneten Gerüstankerverschlußstopfen
schließen.
Gerüsthöhe :ca 15 m
Menge: 350,000 m²

**2.1.20 Gerüstvorhaltung**
Zusätzliche Vorhaltung des Gerüsts pro Woche.
Menge: 3500,000 m2Wo

**2.1.30 Gerüsttreppe/Treppenturm**
Gerüsttreppe/Treppenturm nach DIN EN
12811-1, einläufig/zweiläufig,
lichte Mindestbreite 600 mm,
mit Zwischenpodesten im vertikalen Raster von 2 m,
Bauhöhe passend zu Gerüst
Der Treppenturm ist mittels abschließbarer Tür und einnetzen gegen unbefugtes Betreten zu sichern. Der Preis hierfür ist mit in die Position einzukalkulieren.
Menge: 1,000 Stck

**2.1.40 Treppenturmvorhaltung**
Zusätzliche Vorhaltung desTreppenturmes pro Woche.
Menge: 10,000 StWo

**2.1.50 Schutznetz**
Schutznetz
Liefern, anbringen, entfernen und
entsorgen eines sturmsicher befestigten,
geschlossenen Schutznetz auf dem
Arbeitsgerüst für die Dauer der
vorgesehenen Vorhaltezeit des Gerüsts.
Menge: 350,000 m²

**2.1.60 Schutznetzvorhaltezeit**
Zusätzliche Vorhaltung des vorgenannten Schutznetzes,
pro Woche.
Menge: 3500,000 m2Wo

**2.1.70 Fußgängernotweg Hauseingänge**
Fußgängernotweg, einschl. Brüstung und
Überdachung, Beleuchtung und
Beschilderung entsprechend den
Sicherheitsbestimmungen liefern,
montieren, unterhalten und demontieren.
Menge: 1,000 Stck

**2.1.80 Fußgängernotwegvorhaltung**
Zusätzliche Vorhaltung des Fußgängernotweges
pro Woche.
Menge: 10,000 StWo

**2.1.90 Zulage Handtransport durch Treppenhaus**
*** Pauschalposition
Menge: 1,000 psch

**2.1.100 Ein und Ausbau Innengeländer**
*** Pauschalposition
Ein und Ausbau Innengeländer des
Arbeitsschutzgerüst bei Wandabstand > 30cm
Menge: 1,000 psch

**2.1.110 PVC-Folienabdeckung der Standflächen**
PVC-Folienabdeckung der Standflächen
Bodenflächen im Bereich des Standgerüsts
und der evtl. vorh. Fassadenbefahranlage
mit gewebeverstärkter PVC-Gitterfolie
auslegen und gegen Sturm sichern sowie nach Beendigung der Arbeiten fachgerecht entsorgen.
Mindestbreite unter dem Gerüst: 2,0 m.
Folienschäden sind umgehend zu beheben,
dies ist in den EP einzukalkulieren.
Vorhaltung für die Dauer der Bauzeit.
Menge: 25,000 lfm

### Bereich 3 WDVS

#### Abschnitt 3.1 Vorbereitende Arbeiten

**3.1.10 Hochdruckreinigung verputzer Flächen intensive Verschmutzung entfernen**
Hochdruckreinigung verputzter Flächen zur Entfernung von intensiver Verschmutzung.
Die Wahl des geeigneten Strahlgeräts und des benötigten Druckes sind Sache des Bieters.
Einschließlich Gerätevorhaltung und Entsorung der Wasserabfälle gemäß den örtlichen Bestimmungen.
Menge: 330,000 m²

**3.1.20 Bauteilschutz**
*** Pauschalposition
Alle im Renovierungsbereich befindlichen Türen, Fenster und besonders zu schützende Bauteile mittels Kunststofffolie und UV beständigem Klebeband abdecken.
Türen und Fenster müssen auch im abgeklebten Zustand zu öffnen sein. Nach Beendigung der Arbeiten Folie
entfernen und entsorgen. Anfallende Entsorgungskosten sind in den Preis einzurechnen. Beschädigungen während der Bauphase sind zu beseitigen, dies ist in der Pos. mit einzukalkulieren.
Menge: 1,000 psch

**3.1.30 Zusätzlicher Schutz Fenster**
Zusätzlicher Schutz Fenster mittels fachgerechtem Verschluss der Fensteröffnung mit einer Holzwerkstoffplatte nach Bedarf
- als zweimaliger Schutz der Fenster (Glas wie Holz) vor Beschädigungen
- bei Abbruch der Betonfensterbänke
- beim Putzabbruch des Fensterleibungsputzes
- inkl. Anpassung der Schutzmaßnahme an die unterschiedlichen Fenstergrößen
- Abrechnung einmalig pro Fenster
Menge: 38,000 Stk

**3.1.40 Fensterleibungen begradigen**
Abgeschlagene Fensterleibung für das anbringen des WDV-Systems begradigen:

Leibungstiefe: bis 25 cm
Menge: 185,000 m

**3.1.50 Grundierung gesamte Flächen**
pigmentiertes, lösemittelfreies, weichmacherfreies und
emisionsarmes Grundiermittel für innen und
außen mit hoher Eindringtiefe.
Menge: 330,000 m²

**3.1.60 Grundierung Leibungen**
wie Pos. zuvor, Leibungstiefe bis 25cm.
Menge: 185,000 m

#### Abschnitt 3.2 WDVS

**3.2.10 Kunststoff-Sockelprofil als unterer Abschluss**
WDVS Kunststoff-Sockelprofil als unteren Abschluss der Fassadendämmung, einschließlich WDVS Aufsteckprofil inklusive Stoßverbinder anbringen.
Begrenzte Untergrundunebenheiten mit WDVS Unterlegscheiben ausgleichen.
Dämmschichtdicke: < 80 mm
Menge: 25,000 m

**3.2.20 Anschluss an Bauteil mit Dichtband**
Anschluss an angrenzendes Bauteil mit WDVS Dichtband herstellen
Menge: 60,000 m

**3.2.30 Anschluss an Fensterbankunterseiten mit Dichtband**
Anschlüsse an Fensterbankunterseiten bei in der Laibung liegenden (zurückgesetzten) Fenstern durch Anschrägen der Dämmplatten und Einbau von WDVS Dichtband herstellen. Fensterbankunterbau im Bereich der Brüstung durch Ausfüttern mit Dämmstoff ausfüllen.

Dämmstoffart: Mineralwolle
Laibungstiefe: bis 25cm
Neigungswinkel (Schräge): ca. 5 Grad
Fugenbreite 2-6 mm
Menge: 60,000 m

**3.2.40 Verklebung MW Dämmplatte 80mm WLG035**
Dämmplatte Mineralwolle 035 stumpf gestoßen
Kantenausbildung: stumpf
Plattengröße 800 mm x 625 mm oder als Laibungsplatte
1200 mm x 400 mm.
Verkleben der Fassaden-Dämmplatten
Klebetechnik: Wulst-Punkt Methode
Klebemörtel: Werktrockenmörtel PII
Wärmeleitfähigkeit: 0,035 W/(mK)
Plattenstärke: 80 mm
Menge: 330,000 m²

**3.2.50 Verdübelung Fläche**
Statisch relevante Verdübelung mit bauaufsichtlich zugelassenen WDVS Schraub-Tellerdübel in versenkter Montage unter dem Gewebe. Den WDVS Dübel ca. 15 mm vertieft in die Dämmplatte einschrauben. WDVS Dübel-Rondell  in die Vertiefung oberflächenbündig einsetzen. Dübellänge entsprechend der Dämmplattendicke wählen. Die Dübel müssen mind. 25 mm im tragfähigen Untergrund verankert sein, Putzschichten sind zu überbrücken.
Dübeldichte: 6,0 Stück/m²
Menge: 330,000 m²

**3.2.60 Armierung Mineralwolleplatten**
Armierung der verklebten Fassadendämmplatten
mit mineralischem Kleber auf Basis PII
ganzflächig einschließlich Diagonalarmierung
im Öffnungsbereich
Gittergewebe mit 10 cm Überlappung, auch auf das bestehende Dämmsystem in systemzugehörigen Armierungskleber
einbetten. Verarbeitung lt. Herstellerrichtlinien
Menge: 330,000 m²

**3.2.70 Oberputz / Mineral-Leichtputz KR, Kratzputzstruktur**
Oberputz: Mineral-Leichtputz KR auf die mineralisch armierten Fassadenflächen auftragen, auf Kornstärke abziehen und strukturieren.Genormte mineralische Bindemittel, äußerst wasserdampfdiffusionsfähig, wetterbeständig, leicht verarbeitbar, Kratzputzstruktur, für außen
Körnung: max. 2 mm
Menge: 330,000 m²

**3.2.80 Leibungen neu herstellen**
in Leibungen Dämmstoff Mineralwolle liefern,
verkleben und armieren

Leibungstiefe: bis 35 cm
Dämmstoff, Kleber wie vor,
Plattendicke  20-40mm
Menge: 185,000 m

**3.2.90 Verputzen von Laibungen, Faschen und Stürzen**
gemäß separater Position vorbereitete Laibungen, Faschen und Stürze mit Oberputz wie Fassadenfläche beschichten und strukturieren

Leibungstiefe: bis 35 cm
Menge: 185,000 m

**3.2.100 Anarbeitung Dachklinkersims / Klinkersockel**
An- bzw. Einarbeitung Dachklinkersims / Klinkersockel in das neu zu erstellende WDVS
- Ausklingung der Dämmung
- inkl. aller Nebenarbeiten
Menge: 50,000 m

**3.2.110 Kantenschutz an Gebäudeecken**
WDVS Gewebe-Eckschutzschiene als Kantenschutz an allen Gebäudeecken lot- und fluchtrecht in die nachfolgend beschriebene Armierungsmasse einbetten.
Für Innen- und Außenecken.
Menge: 300,000 m

**3.2.120 Gewebe-Anputzleiste**
Zur Ausbildung von schlagregendichten Anschlüssen an angrenzende Bauteile mit geringer Bewegung,
z. B. Fenster- und Türrahmen
Menge: 185,000 m

**3.2.130 Laibungen mit Dämmputz herstellen**
*** Bedarfsposition ohne GB
- Laibungen dreiseitig m. Dämmputz im Mittel bis 3cm ausbilden
- Tiefe: bis 35cm
- inkl. Armierung
- inkl. evtl. erf. anschlagen von Putzlatten, dreiseitig
Menge: 1,000 m

#### Abschnitt 3.3 Fensterbänke

**3.3.10 Außenfensterbank Länge ca. 1,25 m einbauen**
Außenfensterbank aus Aluminium mit seitlichem Ablaufprofil und hinterer Aufkantung. Die vordere Abkantung ist als Tropfkante ausgebildet. Mit 15-20 mm Dämmstoffunterlage
Einbauen nach Herstellervorschrift mit
systemzugehörigen Halterungen und Abschlüssen
Ausladung bis 40 cm
Tropfkante: 4-5 cm
Einzellänge ca. 1,25 m
Farbton: nach Wahl AG
Ort: Fenster Treppenhaus
Die genauen Maße sind vor Ort selbständig aufzumessen.
Menge: 4,000 Stk

**3.3.20 Außenfensterbank einbauen ca. 0,90 m**
wie Pos. zuvor, jedoch Länge ca. 0,90m
Ort: Fenster Wohnungen
Die genauen Maße sind vor Ort selbständig aufzumessen.
Menge: 24,000 Stk

**3.3.30 Außenfensterbank einbauen ca. 0,40 m**
wie Pos. zuvor, jedoch Länge ca. 0,40m
Ort: Fenster Treppenhaus
Die genauen Maße sind vor Ort selbständig aufzumessen.
Menge: 10,000 Stk

#### Abschnitt 3.4 Malerarbeiten

**3.4.10 Beschichtung aller WDVS Flächen**
Zwischen- und Schlusssbeschichtung
wasserverdünnbar, wetterbeständig, einkomponentig, nichtbrennbar, ohne Biozidzusatz, mit Sol-Silikat-Bindemittel, vermindert das Risiko von Algen- und Pilzbefall
Farbtonbeständigkeit: Fb-Code A1
Glanzgrad: G3 matt
Wasserdampfdurchlässigkeit: V1 (hoch)
Wasseraufnahmekoeffizient: W2 (mittel)
Farbton wie Bestand.
Menge: 330,000 m²

**3.4.20 Beschichten Laibungen, Faschen und Stürzen**
Wie Pos. zuvor, jedoch Laibungen, Faschen und Stürze Leibungstiefe: bis 35 cm
Menge: 185,000 m

**3.4.30 Lackierung Einflügelige Fenster ca. 0,40 x 1,20 m**
Holzfenster anschleifen, lose Farbschichten
entfernen, Rohholzstellen imprägnieren,
grundieren und lackieren
Farbton wie Bestand
Beidseitig, inkl. Rahmen
Ort: Treppenhaus

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Menge: 10,000 St

**3.4.40 Lackierung Zweiflügelige Fenster ca. 0,9 x 1,90 m**
wie Pos. zuvor,
jedoch zweiflügelige Fenster ca. 0,9 x 1,90m,
mit Oberlicht
Ort: Wohnungsfenster

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Menge: 24,000 St

**3.4.50 Lackierung Zweiflügelige Fenster ca. 1,25 x 2,15 m**
wie Pos. zuvor,
jedoch ca. 1,25 x 2,15m
Ort: Treppenhaus

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Menge: 4,000 St

**3.4.60 Endreinigung des Innenhofs**
*** Pauschalposition
Endreinigung des Innenhofs
Vollständige Beseitigung der Abbruch- Putz- und Dämmresten im gesamten Innenhof
Menge: 1,000 psch

### Bereich 4 Stundenlohnarbeiten

#### Abschnitt 4.1 Stundenlohnarbeiten

**4.1.10 Stundenlohnarbeit / Facharbeiter**
Stunde(n) eines Facharbeiters für nicht erfasste Leistungen gegen besonderen Nachweis einschließlich aller Lohnnebenkosten.
Menge: 10,000 h
